# Muster-Leistungsbeschreibung
Leistungsbeschreibung (GAEB 90, DA81)
Währung: EUR

## Fassadenbeschichtungen
Datum: 12.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zum Schutz angrenzender Bauteile

Alle nicht zu behandelnden Flächen und solche,
die nicht mit dem jeweiligen Produkt
in Berührung kommen sollen, wie z. B. Fenster, Türen,
Wand- u. Bodenflächen sind mittels Polyethylenfolien,
Hartfaserplatten oder anderer geeigneter Maßnahmen
abzudecken und zu schützen.

*Hinweis*
Hinweis zu Aufwand für
Probe-/Musterflächen

Die Kosten für das Herstellen von Probe- und/oder
Musterflächen
incl. Schutzmaßnahmen für angrenzende und nicht zu
behandelnde Flächen sind in die Einheitspreise
einzukalkulieren, ebenso das Vorhalten dafür
notwendiger Materialien, Werkzeuge, Maschinen und
Geräte.

### Titel 00002 Grundierungen

**00002.0001 Grundierung, hydrophobierend (Primer H)**
Grundieren des vorbereiteten, saugfähigen Untergrundes
aus ___________________________

mit einer hydrophobierende, hoch alkaliresistenten,
oligomere Grundierung in alkoholischer Lösung.

Produkt: Remmers Primer H
oder glw.

Eigenschaften:
Saugfähigkeitsegalisierend
Alkalibeständig
Lösemittelhaltig
Hohes Eindringvermögen

Produktkenndaten:
Festkörpergehalt Ca. 4 %
Dichte (20 °C) Ca. 0,8 g/cm³
Flammpunkt Ca. 22 °C
Aussehen Farblos

Angebotenes Produkt:______________

Verbrauch:
ca. 0,2 - 0,4 l/m² je nach Untergrund
Remmers Primer H <0642>
Einheit: m2

**00002.0002 Grundierung, hydrophobierend undverfestigend (Primer HF)**
Grundieren des vorbereiteten, saugfähigen Untergrundes
aus ___________________________

mit einer lösemittelhaltigen,
hydrophobierenden und verfestigenden
Silicongrundierung.

Produkt: Remmers Primer HF
oder glw.

Eigenschaften:
Festigend
Saugfähigkeitsegalisierend
Hydrophobierend
Alkalibeständig
Hohes Eindringvermögen
Lösemittelhaltig

Produktkenndaten:
Trägermaterial Aromatenhaltige Kohlenwasserstoffe
Festkörpergehalt Ca. 11 %
Dichte (20 °C) 0,88 g/cm³
Flammpunkt > 42
Aussehen Farblos

Angebotenes Produkt:______________

Verbrauch:
ca.: 0,1 - 0,2 l/m² je nach Untergrund
Remmers Primer HF <6438>
Einheit: m2

**00002.0003 Wässrige Grundierung, hydrophobierend und verfestigend (Primer Hydro HF)**
Grundieren des vorbereiteten, saugfähigen Untergrundes
aus ___________________________

mit  einer wässrigen Tiefengrundierung mit festigender
und
hydrophobierender Wirkung.

Produkt: Primer Hydro HF
oder glw.

Eigenschaften:
- Festigend
- Saugfähigkeitsegalisierend
- Wässrig

Produktkenndaten
Trägermaterial: Wasser
Festkörpergehalt: 15 %
Dichte (20 °C): ca. 1,0 g/cm³
Flammpunkt: nicht brennbar - wasserverdünnbar
pH-Wert: 8

Das Material ist ggf. durch Verdünnung mit Wasser auf
die Saugfähigkeit des Untergrundes anzupassen.

Angebotenes Produkt:______________

Verbrauch:
mind. ca. 0,16 - 0,2 l/m² je nach Untergrund
Remmers Primer Hydro HF <0725>
Einheit: m2

**00002.0004 Grundierung unter Color SH (Primer Hydro S HF)**
Grundieren des vorbereiteten, saugfähigen Untergrundes
aus ___________________________

mit einer hydrophobierenden und verfestigenden,
hoch alkaliresistenten, wässrigen
Kieselsäureverbindung.

Produkt: Remmers Primer Hydro S HF.
Oder glw.

Eigenschaften:
Saugfähigkeitsegalisierend
Festigend
Untergrundverkieselnd
Alkalibeständig
Mineralisch
Wässrig

Produktkenndaten
Trägermaterial Wasser
Dichte (20 °C) 1,1 g/cm³
Festkörpergehalt Ca. 9 %
pH-Wert Ca. 12
Aussehen Farblos

Angebotenes Produkt:______________

Verbrauch:
ca. 0,2 - 0,3 l/m² je nach Untergrund
Remmers Primer Hydro S HF <0624>
Einheit: m2

### Titel 00003 Farbbeschichtung

**00003.0001 Strukturausgleichende Beschichtung(Color LA Fill)**
*** Bedarfsposition ohne GB
Vorbereitete, trockene Flächen mit einer
strukturausgleichenden, quarzitisch gefüllten
und faserverstärkten Siliconharzfarbe beschichten.

Anzahl der Arbeitsgänge:______
Farbton nach Farbtonkollektion des
Herstellers:__________

Produkt: Remmers Color LA Fill
oder glw.

Eigenschaften:
Faserverstärkt
Wasserabweisend w = 0,1 kg/(m² h0,5)
Hoch wasserdampfdiffusionsfähig sd = 0,05 m
Keine Behinderung der Carbonatisierungsreaktion
Spannungsarm
Matt, mineralischer Charakter
Feinsandige, raue Struktur

Produktkenndaten im Anlieferungszustand:
Bindemittel Siliconharz-Emulsion
Dichte (20 °C) 1,50 g/cm³
Viskosität Ca. 4000 mPa·s
Pigmente Lichtechte, alkalibeständige Oxidpigmente
pH-Wert Ca. 8,5

Produktkenndaten im ausreagierten Zustand:
Wasserdampfdurchlässigkeit (DIN 52615): s = 0,05 m
Wasseraufnahmekoeffizient (DIN 52617): w = 0,1 kg/(m²
· h0,5)
Glanzgrad Matt, mineralischer Charakter

Angebotenes Produkt:______________

Verbrauch:
Ca. 0,3 - 0,5 kg/m² Remmers Color LA Fill
<0560> weiß
<0561> nach Remmers Farbtonkollektion
Einheit: m2

**00003.0002 Beschichtung mitSiliconharz-Emulsionsfarbe (Color LA)**
*** Grundposition ZZ 001.0
Vorbereitete, trockene Flächen mit einer
gebrauchsfertigen, neutralen, lösemittelfreien
Siliconharz-Emulsionsfarbe beschichten.

Anzahl der Arbeitsgänge:______
Farbton nach Farbtonkollektion des
Herstellers:__________

Produkt: Remmers Color LA
oder glw.

Eigenschaften:
Wasserabweisend w = 0,1 kg/(m² h0,5)
Hoch wasserdampfdiffusionsfähig sd = 0,05 m
Keine Behinderung der Carbonatisierungsreaktion
Spannungsarm
Matt, mineralischer Charakter
Geringe Verschmutzungsneigung

Produktkenndaten im Anlieferungszustand:
Bindemittel Niedermolekulare Siliconharz-Emulsion,
ReinacrylatDispersion
Dichte (20 °C) 1,45 - 1,53 g/cm³ je nach Farbton
Viskosität 3000 mPa·s
Pigmente Lichtechte, alkalibeständige Oxidpigmente
pH-Wert Ca. 8,5

Produktkenndaten im ausreagierten Zustand:
Wasserdampfdurchlässigkeit s = 0,05 m
Wasseraufnahmekoeffizient (DIN EN 1062-3): = 0,1
kg/(m² · h0,5)
Glanzgrad Matt, mineralischer Charakter

Angebotenes Produkt:______________

Verbrauch:
ca. 0,2 - 0,25 l/m² je Arbeitsgang
<6400> Remmers Color LA weiß
<6430> Remmers Color LA nach Farbtonkollektion
Einheit: m2

**00003.0003 Beschichtung mit Silikatfarbe (Color SH)**
*** Wahlposition ZZ 001.1
Vorbereitete, trockene Flächen mit
einer einkomponentige Dispersions-Silikatfarbe
beschichten.

Anzahl der Arbeitsgänge:______
Farbton nach Farbtonkollektion des
Herstellers:__________

Produkt: Remmers Color SH
oder glw.

Eigenschaften:
Feinkörnige Oberflächenstruktur
Optimale Untergrundhaftung
Gute Witterungsbeständigkeit
Wasserdampfdiffusionsoffen
Wasserabweisend
Mineralwasserbasiert

Produktkenndaten im Anlieferungszustand:
Bindemittel Kaliwasserglas
Dichte (20 °C) 1,40 g/cm³
Viskosität Thixotrop
Pigmente UV- stabile mineralische Pigmente
pH-Wert < 11,5

Produktkenndaten im ausreagierten Zustand:
Wasserdampfdurchlässigkeit > 95 %
Wasserdampfdurchlässigkeit (DIN 52615): sd = 0,04 m
Wasseraufnahmekoeffizient (DIN 52617): w = 0,20 kg/(m²
· h0,5)
Glanzgrad Matt
UV-Stabilität Sehr gut

Angebotenes Produkt:______________

Verbrauch:
ca. 0,2 l/m² je Arbeitsgang
<0630> Remmers Color SH weiß
<0634> Remmers Color SH nach Remmers Farbtonkollektion
Einheit: m2

**00003.0004 Fassadenfarbe mit mineralischemCharakter (Color Sil[basic])**
*** Wahlposition ZZ 001.2
Vorbereitete, trockene Flächen mit einer
wasserabweisenden, wasserdampfdiffusionsfähigen
Fassadenfarbe auf Basis eines Reinacrylat-Bindemittlels
beschichten.

Anzahl der Arbeitsgänge:______
Farbton nach Farbtonkollektion des
Herstellers:__________

Produkt: Remmers Color SH
oder glw.

Eigenschaften:
Wasserabweisend w = 0,1 kg/(m² h0,5)
Wasserdampfdiffusionsfähig sd = 0,17 m
Spannungsarm
Matt, mineralischer Charakter

Produktkenndaten im Anlieferungszustand:
Bindemittel Hochwertiges Reinacrylat
Dichte (20 °C) 1,55 g/cm³
Viskosität 4000 mPa·s
Pigmente Lichtechte, alkalibeständige Oxidpigmente
bzw.
Titandioxid
pH-Wert Ca. 8,5

Produktkenndaten im ausreagierten Zustand:
Wasserdampfdurchlässigkeit (DIN 52615): sd = 0,17 m
Wasseraufnahmekoeffizient (DIN 52617): w = 0,1 kg/(m²
· h0,5)
Farbton Weiß
Glanzgrad Matt, mineralischer Charakter

Angebotenes Produkt:______________

Verbrauch:
Ca. 0,2 -0,3 l/m² je Arbeitsgang
<2930> Remmers Color Sil weiß
<2931> Remmers Color Sil nach Farbtonkollektion
Einheit: m2

**00003.0005 Siliconharzverstärkte Fassadenfarbe mitFilmschutz (Color SF[basic])**
*** Wahlposition ZZ 001.3
Vorbereitete, trockene Flächen mit einer
wasserabweisenden, wasserdampfdiffusionsfähigen,
siliconharzverstärkten Fassadenfarbe
mit Filmschutz für algen- und pilzgefährdete Flächen
beschichten.

Anzahl der Arbeitsgänge:______
Farbton nach Farbtonkollektion des
Herstellers:__________

Produkt: Remmers Color SF[basic]
oder glw.

Eigenschaften:
Wasserabweisend w = 0,1 kg/(m² h0,5)
Wasserdampfdiffusionsfähig sd = 0,17 m
Spannungsarm
Matt, mineralischer Charakter

Produktkenndaten im Anlieferungszustand:
Bindemittel Hochwertiges Reinacrylat
Dichte (20 °C) 1,55 g/cm³
Viskosität 4000 mPa·s
Pigmente Lichtechte, alkalibeständige Oxidpigmente
bzw.
Titandioxid
pH-Wert Ca. 8,5

Produktkenndaten im ausreagierten Zustand:
Wasserdampfdurchlässigkeit (DIN 52615): sd = 0,17 m
Wasseraufnahmekoeffizient (DIN 52617): w = 0,1 kg/(m²
· h )
Farbton Weiß
Glanzgrad Matt, mineralischer Charakter

Angebotenes Produkt:______________

Verbrauch:
Ca. 0,2 - 0,3 l/m² je Arbeitsgang
<6415> Remmers Color SF [basic] weiß
<6420> Remmers Color SF [basic]  Sonderfarbton
Einheit: m2

**00003.0006 Mehraufwand für mehrfarbige Gestaltung**
Mehraufwand für farbige Gestaltung
nach Vorgabe des AG. incl. Nebenarbeiten
wie z.B. Aufreissen, Beschneiden, Abkleben.
Einheit: m2
